# RV Baumfällungen auf Abruf- Bereich AM Düren
Angebotsaufforderung (GAEB 90, DA83)
Vergabenummer: 45-26-7502
DV-Nummer: UI-005_4
Eröffnung: 27.05.26 09:00
Ende der Zuschlagsfrist: 26.06.26
Währung: EUR
Auftraggeber: Die Autobahn GmbH des Bundes

## RV Baumfällungen auf Abruf- Bereich AM D
Datum: 15.04.26

### Abschnitt 00 Fällungen innerhalb 48h

#### Unterabschnitt 00.00 Baumfällungen

**00.00.0001 Baum im Bestand fällen*DU über 0,1-0,3 m**
StL-Nr. 221107634910999
Baum im Bestand fällen. Verbleibenden Bestand schonen.
Schnittstelle höchstens 0,25 m über dem Erdboden.
Entnahme 'Entnahme aus Straßenbegleitgrün, Rastanlagen
oder anderweitigen Anlagen. Entnahme bis 40m Tiefe von
Fahrbahnrand. Neigung teilw. >1:2'
Durchmesser über 0,10 bis 0,30 m.
Stammholz 'geht in Eigentum des AN über und ist der
Verwertung nach Wahl des AN zuzuführen und am gleichen
Tag zu beseitigen'
Schlagabraum 'geht in Eigentum des AN über und ist der
Verwertung nach Wahl des AN zuzuführen und am gleichen
Tag zu beseitigen'
Menge: 8,000 St
Zuordnung: 107

**00.00.0002 Baum im Bestand fällen*DU über 0,3-0,5 m**
StL-Nr. 221107634920999
Baum im Bestand fällen. Verbleibenden Bestand schonen.
Schnittstelle höchstens 0,25 m über dem Erdboden.
Entnahme 'Entnahme aus Straßenbegleitgrün, Rastanlagen
oder anderweitigen Anlagen. Entnahme bis 40m Tiefe von
Fahrbahnrand. Neigung teilw. >1:2'
Durchmesser über 0,30 bis 0,50 m.
Stammholz 'geht in Eigentum des AN über und ist der
Verwertung nach Wahl des AN zuzuführen und am gleichen
Tag zu beseitigen'
Schlagabraum 'geht in Eigentum des AN über und ist der
Verwertung nach Wahl des AN zuzuführen und am gleichen
Tag zu beseitigen'
Menge: 8,000 St
Zuordnung: 107

**00.00.0003 Baum im Bestand fällen*DU über 0,5-0,75m**
StL-Nr. 221107634930999
Baum im Bestand fällen. Verbleibenden Bestand schonen.
Schnittstelle höchstens 0,25 m über dem Erdboden.
Entnahme 'Entnahme aus Straßenbegleitgrün, Rastanlagen
oder anderweitigen Anlagen. Entnahme bis 40m Tiefe von
Fahrbahnrand. Neigung teilw. >1:2'
Durchmesser über 0,50 bis 0,75 m.
Stammholz 'geht in Eigentum des AN über und ist der
Verwertung nach Wahl des AN zuzuführen und am gleichen
Tag zu beseitigen'
Schlagabraum 'geht in Eigentum des AN über und ist der
Verwertung nach Wahl des AN zuzuführen und am gleichen
Tag zu beseitigen'
Menge: 8,000 St
Zuordnung: 107

**00.00.0004 Baum im Bestand fällen*DU über 0,75-1 m**
StL-Nr. 221107634940999
Baum im Bestand fällen. Verbleibenden Bestand schonen.
Schnittstelle höchstens 0,25 m über dem Erdboden.
Entnahme 'Entnahme aus Straßenbegleitgrün, Rastanlagen
oder anderweitigen Anlagen. Entnahme bis 40m Tiefe von
Fahrbahnrand. Neigung teilw. >1:2'
Durchmesser über 0,75 bis 1,00 m.
Stammholz 'geht in Eigentum des AN über und ist der
Verwertung nach Wahl des AN zuzuführen und am gleichen
Tag zu beseitigen'
Schlagabraum 'geht in Eigentum des AN über und ist der
Verwertung nach Wahl des AN zuzuführen und am gleichen
Tag zu beseitigen'
Menge: 5,000 St
Zuordnung: 107

**00.00.0005 Baum im Bestand fällen*DU über 1-1,25 m**
StL-Nr. 221107634950999
Baum im Bestand fällen. Verbleibenden Bestand schonen.
Schnittstelle höchstens 0,25 m über dem Erdboden.
Entnahme 'Entnahme aus Straßenbegleitgrün, Rastanlagen
oder anderweitigen Anlagen. Entnahme bis 40m Tiefe von
Fahrbahnrand. Neigung teilw. >1:2'
Durchmesser über 1,00 bis 1,25 m.
Stammholz 'geht in Eigentum des AN über und ist der
Verwertung nach Wahl des AN zuzuführen und am gleichen
Tag zu beseitigen'
Schlagabraum 'geht in Eigentum des AN über und ist der
Verwertung nach Wahl des AN zuzuführen und am gleichen
Tag zu beseitigen'
Menge: 5,000 St
Zuordnung: 107

#### Unterabschnitt 00.01 Baumfällungen hinter LSW

**00.01.0001 Baum im Bestand fällen*DU über 0,1-0,3 m**
StL-Nr. 221107634910999
Baum im Bestand fällen. Verbleibenden Bestand schonen.
Schnittstelle höchstens 0,25 m über dem Erdboden.
Entnahme 'Entnahme aus Straßenbegleitgrün, hinter
Lärmschutzwand. Entnahme bis 30m Tiefe von
Fahrbahnrand. Neigung teilw. >1:2. Flächen mit
Großgeräten nicht befahrbar.'
Durchmesser über 0,10 bis 0,30 m.
Stammholz 'aus Fläche hinter Lärmschutzwand ausfahren.
Stammholz geht in Eigentum des AN über und ist der
Verwertung nach Wahl des AN zuzuführen und am gleichen
Tag zu beseitigen'
Schlagabraum 'aus Fläche hinter Lärmschutzwand
ausfahren. Schlagabraum geht in Eigentum des AN über
und ist der Verwertung nach Wahl des AN zuzuführen und
am gleichen Tag zu beseitigen'
Menge: 5,000 St
Zuordnung: 107

**00.01.0002 Baum im Bestand fällen*DU über 0,3-0,5 m**
StL-Nr. 221107634920999
Baum im Bestand fällen. Verbleibenden Bestand schonen.
Schnittstelle höchstens 0,25 m über dem Erdboden.
Entnahme 'Entnahme aus Straßenbegleitgrün, hinter
Lärmschutzwand. Entnahme bis 30m Tiefe von
Fahrbahnrand. Neigung teilw. >1:2. Flächen mit
Großgeräten nicht befahrbar.'
Durchmesser über 0,30 bis 0,50 m.
Stammholz 'aus Fläche hinter Lärmschutzwand ausfahren.
Stammholz geht in Eigentum des AN über und ist der
Verwertung nach Wahl des AN zuzuführen und am gleichen
Tag zu beseitigen'
Schlagabraum 'aus Fläche hinter Lärmschutzwand
ausfahren. Schlagabraum geht in Eigentum des AN über
und ist der Verwertung nach Wahl des AN zuzuführen und
am gleichen Tag zu beseitigen'
Menge: 5,000 St
Zuordnung: 107

**00.01.0003 Baum im Bestand fällen*DU über 0,5-0,75m**
StL-Nr. 221107634930999
Baum im Bestand fällen. Verbleibenden Bestand schonen.
Schnittstelle höchstens 0,25 m über dem Erdboden.
Entnahme 'Entnahme aus Straßenbegleitgrün, hinter
Lärmschutzwand. Entnahme bis 30m Tiefe von
Fahrbahnrand. Neigung teilw. >1:2. Flächen mit
Großgeräten nicht befahrbar.'
Durchmesser über 0,50 bis 0,75 m.
Stammholz 'aus Fläche hinter Lärmschutzwand ausfahren.
Stammholz geht in Eigentum des AN über und ist der
Verwertung nach Wahl des AN zuzuführen und am gleichen
Tag zu beseitigen'
Schlagabraum 'aus Fläche hinter Lärmschutzwand
ausfahren. Schlagabraum geht in Eigentum des AN über
und ist der Verwertung nach Wahl des AN zuzuführen und
am gleichen Tag zu beseitigen'
Menge: 3,000 St
Zuordnung: 107

**00.01.0004 Baum im Bestand fällen*DU über 0,75-1 m**
StL-Nr. 221107634940999
Baum im Bestand fällen. Verbleibenden Bestand schonen.
Schnittstelle höchstens 0,25 m über dem Erdboden.
Entnahme 'Entnahme aus Straßenbegleitgrün, hinter
Lärmschutzwand. Entnahme bis 30m Tiefe von
Fahrbahnrand. Neigung teilw. >1:2. Flächen mit
Großgeräten nicht befahrbar.'
Durchmesser über 0,75 bis 1,00 m.
Stammholz 'aus Fläche hinter Lärmschutzwand ausfahren.
Stammholz geht in Eigentum des AN über und ist der
Verwertung nach Wahl des AN zuzuführen und am gleichen
Tag zu beseitigen'
Schlagabraum 'aus Fläche hinter Lärmschutzwand
ausfahren. Schlagabraum geht in Eigentum des AN über
und ist der Verwertung nach Wahl des AN zuzuführen und
am gleichen Tag zu beseitigen'
Menge: 2,000 St
Zuordnung: 107

**00.01.0005 Baum im Bestand fällen*DU über 1-1,25 m**
StL-Nr. 221107634950999
Baum im Bestand fällen. Verbleibenden Bestand schonen.
Schnittstelle höchstens 0,25 m über dem Erdboden.
Entnahme 'Entnahme aus Straßenbegleitgrün, hinter
Lärmschutzwand. Entnahme bis 30m Tiefe von
Fahrbahnrand. Neigung teilw. >1:2. Flächen mit
Großgeräten nicht befahrbar.'
Durchmesser über 1,00 bis 1,25 m.
Stammholz 'aus Fläche hinter Lärmschutzwand ausfahren.
Stammholz geht in Eigentum des AN über und ist der
Verwertung nach Wahl des AN zuzuführen und am gleichen
Tag zu beseitigen'
Schlagabraum 'aus Fläche hinter Lärmschutzwand
ausfahren. Schlagabraum geht in Eigentum des AN über
und ist der Verwertung nach Wahl des AN zuzuführen und
am gleichen Tag zu beseitigen'
Menge: 2,000 St
Zuordnung: 107

### Abschnitt 01 Fällungen innerhalb 8 Kalendertagen

#### Unterabschnitt 01.00 Baumfällungen

**01.00.0001 Baum im Bestand fällen*DU über 0,1-0,3 m**
StL-Nr. 221107634910999
Baum im Bestand fällen. Verbleibenden Bestand schonen.
Schnittstelle höchstens 0,25 m über dem Erdboden.
Entnahme 'Entnahme aus Straßenbegleitgrün, Rastanlagen
oder anderweitigen Anlagen. Entnahme bis 40m Tiefe von
Fahrbahnrand. Neigung teilw. >1:2'
Durchmesser über 0,10 bis 0,30 m.
Stammholz 'geht in Eigentum des AN über und ist der
Verwertung nach Wahl des AN zuzuführen und am gleichen
Tag zu beseitigen'
Schlagabraum 'geht in Eigentum des AN über und ist der
Verwertung nach Wahl des AN zuzuführen und am gleichen
Tag zu beseitigen'
Menge: 50,000 St
Zuordnung: 107

**01.00.0002 Baum im Bestand fällen*DU über 0,3-0,5 m**
StL-Nr. 221107634920999
Baum im Bestand fällen. Verbleibenden Bestand schonen.
Schnittstelle höchstens 0,25 m über dem Erdboden.
Entnahme 'Entnahme aus Straßenbegleitgrün, Rastanlagen
oder anderweitigen Anlagen. Entnahme bis 40m Tiefe von
Fahrbahnrand. Neigung teilw. >1:2'
Durchmesser über 0,30 bis 0,50 m.
Stammholz 'geht in Eigentum des AN über und ist der
Verwertung nach Wahl des AN zuzuführen und am gleichen
Tag zu beseitigen'
Schlagabraum 'geht in Eigentum des AN über und ist der
Verwertung nach Wahl des AN zuzuführen und am gleichen
Tag zu beseitigen'
Menge: 50,000 St
Zuordnung: 107

**01.00.0003 Baum im Bestand fällen*DU über 0,5-0,75m**
StL-Nr. 221107634930999
Baum im Bestand fällen. Verbleibenden Bestand schonen.
Schnittstelle höchstens 0,25 m über dem Erdboden.
Entnahme 'Entnahme aus Straßenbegleitgrün, Rastanlagen
oder anderweitigen Anlagen. Entnahme bis 40m Tiefe von
Fahrbahnrand. Neigung teilw. >1:2'
Durchmesser über 0,50 bis 0,75 m.
Stammholz 'geht in Eigentum des AN über und ist der
Verwertung nach Wahl des AN zuzuführen und am gleichen
Tag zu beseitigen'
Schlagabraum 'geht in Eigentum des AN über und ist der
Verwertung nach Wahl des AN zuzuführen und am gleichen
Tag zu beseitigen'
Menge: 30,000 St
Zuordnung: 107

**01.00.0004 Baum im Bestand fällen*DU über 0,75-1 m**
StL-Nr. 221107634940999
Baum im Bestand fällen. Verbleibenden Bestand schonen.
Schnittstelle höchstens 0,25 m über dem Erdboden.
Entnahme 'Entnahme aus Straßenbegleitgrün, Rastanlagen
oder anderweitigen Anlagen. Entnahme bis 40m Tiefe von
Fahrbahnrand. Neigung teilw. >1:2'
Durchmesser über 0,75 bis 1,00 m.
Stammholz 'geht in Eigentum des AN über und ist der
Verwertung nach Wahl des AN zuzuführen und am gleichen
Tag zu beseitigen'
Schlagabraum 'geht in Eigentum des AN über und ist der
Verwertung nach Wahl des AN zuzuführen und am gleichen
Tag zu beseitigen'
Menge: 10,000 St
Zuordnung: 107

**01.00.0005 Baum im Bestand fällen*DU über 1-1,25 m**
StL-Nr. 221107634950999
Baum im Bestand fällen. Verbleibenden Bestand schonen.
Schnittstelle höchstens 0,25 m über dem Erdboden.
Entnahme 'Entnahme aus Straßenbegleitgrün, Rastanlagen
oder anderweitigen Anlagen. Entnahme bis 40m Tiefe von
Fahrbahnrand. Neigung teilw. >1:2'
Durchmesser über 1,00 bis 1,25 m.
Stammholz 'geht in Eigentum des AN über und ist der
Verwertung nach Wahl des AN zuzuführen und am gleichen
Tag zu beseitigen'
Schlagabraum 'geht in Eigentum des AN über und ist der
Verwertung nach Wahl des AN zuzuführen und am gleichen
Tag zu beseitigen'
Menge: 3,000 St
Zuordnung: 107

#### Unterabschnitt 01.01 Baumfällungen hinter LSW

**01.01.0001 Baum im Bestand fällen*DU über 0,1-0,3 m**
StL-Nr. 221107634910999
Baum im Bestand fällen. Verbleibenden Bestand schonen.
Schnittstelle höchstens 0,25 m über dem Erdboden.
Entnahme 'Entnahme aus Straßenbegleitgrün, hinter
Lärmschutzwand. Entnahme bis 30m Tiefe von
Fahrbahnrand. Neigung teilw. >1:2. Flächen mit
Großgeräten nicht befahrbar.'
Durchmesser über 0,10 bis 0,30 m.
Stammholz 'aus Fläche hinter Lärmschutzwand ausfahren.
Stammholz geht in Eigentum des AN über und ist der
Verwertung nach Wahl des AN zuzuführen und am gleichen
Tag zu beseitigen'
Schlagabraum 'aus Fläche hinter Lärmschutzwand
ausfahren. Schlagabraum geht in Eigentum des AN über
und ist der Verwertung nach Wahl des AN zuzuführen und
am gleichen Tag zu beseitigen'
Menge: 15,000 St
Zuordnung: 107

**01.01.0002 Baum im Bestand fällen*DU über 0,3-0,5 m**
StL-Nr. 221107634920999
Baum im Bestand fällen. Verbleibenden Bestand schonen.
Schnittstelle höchstens 0,25 m über dem Erdboden.
Entnahme 'Entnahme aus Straßenbegleitgrün, hinter
Lärmschutzwand. Entnahme bis 30m Tiefe von
Fahrbahnrand. Neigung teilw. >1:2. Flächen mit
Großgeräten nicht befahrbar.'
Durchmesser über 0,30 bis 0,50 m.
Stammholz 'aus Fläche hinter Lärmschutzwand ausfahren.
Stammholz geht in Eigentum des AN über und ist der
Verwertung nach Wahl des AN zuzuführen und am gleichen
Tag zu beseitigen'
Schlagabraum 'aus Fläche hinter Lärmschutzwand
ausfahren. Schlagabraum geht in Eigentum des AN über
und ist der Verwertung nach Wahl des AN zuzuführen und
am gleichen Tag zu beseitigen'
Menge: 15,000 St
Zuordnung: 107

**01.01.0003 Baum im Bestand fällen*DU über 0,5-0,75m**
StL-Nr. 221107634930999
Baum im Bestand fällen. Verbleibenden Bestand schonen.
Schnittstelle höchstens 0,25 m über dem Erdboden.
Entnahme 'Entnahme aus Straßenbegleitgrün, hinter
Lärmschutzwand. Entnahme bis 30m Tiefe von
Fahrbahnrand. Neigung teilw. >1:2. Flächen mit
Großgeräten nicht befahrbar.'
Durchmesser über 0,50 bis 0,75 m.
Stammholz 'aus Fläche hinter Lärmschutzwand ausfahren.
Stammholz geht in Eigentum des AN über und ist der
Verwertung nach Wahl des AN zuzuführen und am gleichen
Tag zu beseitigen'
Schlagabraum 'aus Fläche hinter Lärmschutzwand
ausfahren. Schlagabraum geht in Eigentum des AN über
und ist der Verwertung nach Wahl des AN zuzuführen und
am gleichen Tag zu beseitigen'
Menge: 10,000 St
Zuordnung: 107

**01.01.0004 Baum im Bestand fällen*DU über 0,75-1 m**
StL-Nr. 221107634940999
Baum im Bestand fällen. Verbleibenden Bestand schonen.
Schnittstelle höchstens 0,25 m über dem Erdboden.
Entnahme 'Entnahme aus Straßenbegleitgrün, hinter
Lärmschutzwand. Entnahme bis 30m Tiefe von
Fahrbahnrand. Neigung teilw. >1:2. Flächen mit
Großgeräten nicht befahrbar.'
Durchmesser über 0,75 bis 1,00 m.
Stammholz 'aus Fläche hinter Lärmschutzwand ausfahren.
Stammholz geht in Eigentum des AN über und ist der
Verwertung nach Wahl des AN zuzuführen und am gleichen
Tag zu beseitigen'
Schlagabraum 'aus Fläche hinter Lärmschutzwand
ausfahren. Schlagabraum geht in Eigentum des AN über
und ist der Verwertung nach Wahl des AN zuzuführen und
am gleichen Tag zu beseitigen'
Menge: 10,000 St
Zuordnung: 107

**01.01.0005 Baum im Bestand fällen*DU über 1-1,25 m**
StL-Nr. 221107634950999
Baum im Bestand fällen. Verbleibenden Bestand schonen.
Schnittstelle höchstens 0,25 m über dem Erdboden.
Entnahme 'Entnahme aus Straßenbegleitgrün, hinter
Lärmschutzwand. Entnahme bis 30m Tiefe von
Fahrbahnrand. Neigung teilw. >1:2. Flächen mit
Großgeräten nicht befahrbar.'
Durchmesser über 1,00 bis 1,25 m.
Stammholz 'aus Fläche hinter Lärmschutzwand ausfahren.
Stammholz geht in Eigentum des AN über und ist der
Verwertung nach Wahl des AN zuzuführen und am gleichen
Tag zu beseitigen'
Schlagabraum 'aus Fläche hinter Lärmschutzwand
ausfahren. Schlagabraum geht in Eigentum des AN über
und ist der Verwertung nach Wahl des AN zuzuführen und
am gleichen Tag zu beseitigen'
Menge: 3,000 St
Zuordnung: 107

### Abschnitt 02 Wurzelstöcke fräsen

#### Unterabschnitt 02.00 Fräsen Straßenbegleitgrün

**02.00.0001 Wurzelstöcke ausfräsen DU über 0,1-0,3 m**
StL-Nr. 224106023190999
Wurzelstöcke einschließlich Wurzelansätze ausfräsen.
Gemessen wird der Durchmesser der Schnittstelle des
Wurzelstocks.
Durchmesser über 0,10 bis 0,30 m.
Frästiefe 'auf Geländeniveau'
Wurzellöcher 'mit geignetem Boden verfüllen und
verdichten'
Fräsgut 'innerhalb der Baustelle verteilen, bis max.
2cm Höhe. Überschüssiges Material geht in Eigentum des
AN über und ist aufzunehmen sowie der Verwertung nach
Wahl des AN zuzuführen'
Menge: 5,000 St
Zuordnung: 106

**02.00.0002 Wurzelstöcke ausfräsen DU über 0,3-0,5 m**
StL-Nr. 224106023290999
Wurzelstöcke einschließlich Wurzelansätze ausfräsen.
Gemessen wird der Durchmesser der Schnittstelle des
Wurzelstocks.
Durchmesser über 0,30 bis 0,50 m.
Frästiefe 'auf Geländeniveau'
Wurzellöcher 'mit geignetem Boden verfüllen und
verdichten'
Fräsgut 'innerhalb der Baustelle verteilen, bis max.
2cm Höhe. Überschüssiges Material geht in Eigentum des
AN über und ist aufzunehmen sowie der Verwertung nach
Wahl des AN zuzuführen'
Menge: 5,000 St
Zuordnung: 106

**02.00.0003 Wurzelstöcke ausfräsen DU über 0,5-0,75m**
StL-Nr. 224106023390999
Wurzelstöcke einschließlich Wurzelansätze ausfräsen.
Gemessen wird der Durchmesser der Schnittstelle des
Wurzelstocks.
Durchmesser über 0,50 bis 0,75 m.
Frästiefe 'auf Geländeniveau'
Wurzellöcher 'mit geignetem Boden verfüllen und
verdichten'
Fräsgut 'innerhalb der Baustelle verteilen, bis max.
2cm Höhe. Überschüssiges Material geht in Eigentum des
AN über und ist aufzunehmen sowie der Verwertung nach
Wahl des AN zuzuführen'
Menge: 5,000 St
Zuordnung: 106

**02.00.0004 Wurzelstöcke ausfräsen DU über 0,75-1 m**
StL-Nr. 224106023490999
Wurzelstöcke einschließlich Wurzelansätze ausfräsen.
Gemessen wird der Durchmesser der Schnittstelle des
Wurzelstocks.
Durchmesser über 0,75 bis 1,00 m.
Frästiefe 'auf Geländeniveau'
Wurzellöcher 'mit geignetem Boden verfüllen und
verdichten'
Fräsgut 'innerhalb der Baustelle verteilen, bis max.
2cm Höhe. Überschüssiges Material geht in Eigentum des
AN über und ist aufzunehmen sowie der Verwertung nach
Wahl des AN zuzuführen'
Menge: 5,000 St
Zuordnung: 106

#### Unterabschnitt 02.01 Fräsen hinter LSW

**02.01.0001 Wurzelstöcke ausfräsen DU über 0,1-0,3 m**
StL-Nr. 224106023190999
Wurzelstöcke einschließlich Wurzelansätze ausfräsen.
Gemessen wird der Durchmesser der Schnittstelle des
Wurzelstocks.
Durchmesser über 0,10 bis 0,30 m.
Frästiefe 'auf Geländeniveau'
Wurzellöcher 'mit geignetem Boden verfüllen und
verdichten'
Fräsgut 'innerhalb der Baustelle verteilen, bis max.
2cm Höhe. Überschüssiges Material geht in Eigentum des
AN über und ist aufzunehmen sowie der Verwertung nach
Wahl des AN zuzuführen'
Menge: 3,000 St
Zuordnung: 106

**02.01.0002 Wurzelstöcke ausfräsen DU über 0,3-0,5 m**
StL-Nr. 224106023290999
Wurzelstöcke einschließlich Wurzelansätze ausfräsen.
Gemessen wird der Durchmesser der Schnittstelle des
Wurzelstocks.
Durchmesser über 0,30 bis 0,50 m.
Frästiefe 'auf Geländeniveau'
Wurzellöcher 'mit geignetem Boden verfüllen und
verdichten'
Fräsgut 'innerhalb der Baustelle verteilen, bis max.
2cm Höhe. Überschüssiges Material geht in Eigentum des
AN über und ist aufzunehmen sowie der Verwertung nach
Wahl des AN zuzuführen'
Menge: 3,000 St
Zuordnung: 106

**02.01.0003 Wurzelstöcke ausfräsen DU über 0,5-0,75m**
StL-Nr. 224106023390999
Wurzelstöcke einschließlich Wurzelansätze ausfräsen.
Gemessen wird der Durchmesser der Schnittstelle des
Wurzelstocks.
Durchmesser über 0,50 bis 0,75 m.
Frästiefe 'auf Geländeniveau'
Wurzellöcher 'mit geignetem Boden verfüllen und
verdichten'
Fräsgut 'innerhalb der Baustelle verteilen, bis max.
2cm Höhe. Überschüssiges Material geht in Eigentum des
AN über und ist aufzunehmen sowie der Verwertung nach
Wahl des AN zuzuführen'
Menge: 3,000 St
Zuordnung: 106

**02.01.0004 Wurzelstöcke ausfräsen DU über 0,75-1 m**
StL-Nr. 224106023490999
Wurzelstöcke einschließlich Wurzelansätze ausfräsen.
Gemessen wird der Durchmesser der Schnittstelle des
Wurzelstocks.
Durchmesser über 0,75 bis 1,00 m.
Frästiefe 'auf Geländeniveau'
Wurzellöcher 'mit geignetem Boden verfüllen und
verdichten'
Fräsgut 'innerhalb der Baustelle verteilen, bis max.
2cm Höhe. Überschüssiges Material geht in Eigentum des
AN über und ist aufzunehmen sowie der Verwertung nach
Wahl des AN zuzuführen'
Menge: 3,000 St
Zuordnung: 106

### Abschnitt 03 Verkehrssicherung

*Hinweis*
Gleichartige Verkehrssicherung wird nur einmal pro Tag
vergütet

#### Unterabschnitt 03.00 Verkehrssicherung

*Hinweis*
Kalkulationsgrundlage Anlage 7 - 8

**03.00.0001 Verk.sich. kürzerer Dauer durchf.*stat.Arb.st. ums.*bei Tageslicht Anordnung n. Unt.**
StL-Nr. 22110513590209110
Verkehrssicherung an Arbeitsstellen von kürzerer Dauer
betriebsfertig aufbauen, vorhalten, warten, instand
setzen, betreiben und abbauen. Vorübergehende Verkehrssicherungsmaßnahmen durchführen.
Nach RSA, Regelplan 'Musterplan T2/0b,T3/0b'
Für stationäre Arbeitsstelle einschließlich Umsetzen.
Umsetzen nach Unterlagen des AG.
Gesamtdauer der Verkehrsführung 'bis 8 Stunden'
Bei Tageslicht.
Verkehrsrechtliche Anordnung nach Unterlagen des AG
einholen und zugehörige Unterlagen erstellen. Erforderliche Ortsbesichtigungen zur Erstellung der Planunterlagen für die verkehrsrechtliche Anordnung durchführen.
Menge: 10,000 St
Zuordnung: 105

*Hinweis*
Kalkulationsgrundlage Anlage 9 - 10

**03.00.0002 Verk.sich. kürzerer Dauer durchf.*stat.Arb.st. ums.*bei Tageslicht Anordnung n. Unt.**
StL-Nr. 22110513590209110
Verkehrssicherung an Arbeitsstellen von kürzerer Dauer
betriebsfertig aufbauen, vorhalten, warten, instand
setzen, betreiben und abbauen. Vorübergehende Verkehrssicherungsmaßnahmen durchführen.
Nach RSA, Regelplan 'Musterplan T2/1,T3/1'
Für stationäre Arbeitsstelle einschließlich Umsetzen.
Umsetzen nach Unterlagen des AG.
Gesamtdauer der Verkehrsführung 'bis 8 Stunden'
Bei Tageslicht.
Verkehrsrechtliche Anordnung nach Unterlagen des AG
einholen und zugehörige Unterlagen erstellen. Erforderliche Ortsbesichtigungen zur Erstellung der Planunterlagen für die verkehrsrechtliche Anordnung durchführen.
Menge: 10,000 St
Zuordnung: 105

*Hinweis*
Kalkulationsgrundlage Anlage 11 - 12

**03.00.0003 Verk.sich. kürzerer Dauer durchf.*stat.Arb.st. ums.*bei Tageslicht Anordnung n. Unt.**
StL-Nr. 22110513590209110
Verkehrssicherung an Arbeitsstellen von kürzerer Dauer
betriebsfertig aufbauen, vorhalten, warten, instand
setzen, betreiben und abbauen. Vorübergehende Verkehrssicherungsmaßnahmen durchführen.
Nach RSA, Regelplan 'Musterplan T2/1.1AS, T3/1.1AS'
Für stationäre Arbeitsstelle einschließlich Umsetzen.
Umsetzen nach Unterlagen des AG.
Gesamtdauer der Verkehrsführung 'bis 8 Stunden'
Bei Tageslicht.
Verkehrsrechtliche Anordnung nach Unterlagen des AG
einholen und zugehörige Unterlagen erstellen. Erforderliche Ortsbesichtigungen zur Erstellung der Planunterlagen für die verkehrsrechtliche Anordnung durchführen.
Menge: 4,000 St
Zuordnung: 105

*Hinweis*
Kalkulationsgrundlage Anlage 13 - 17

**03.00.0004 Verk.sich. kürzerer Dauer durchf.*stat.Arb.st. ums.*bei Tageslicht Anordnung n. Unt.**
StL-Nr. 22110513590209110
Verkehrssicherung an Arbeitsstellen von kürzerer Dauer
betriebsfertig aufbauen, vorhalten, warten, instand
setzen, betreiben und abbauen. Vorübergehende Verkehrssicherungsmaßnahmen durchführen.
Nach RSA, Regelplan 'Musterplan AS2/0.1, AS2/1,
AS2/10,AS2/4.1, AS4.3 (Rastanlagen)'
Für stationäre Arbeitsstelle einschließlich Umsetzen.
Umsetzen nach Unterlagen des AG.
Gesamtdauer der Verkehrsführung 'bis 8 Stunden'
Bei Tageslicht.
Verkehrsrechtliche Anordnung nach Unterlagen des AG
einholen und zugehörige Unterlagen erstellen. Erforderliche Ortsbesichtigungen zur Erstellung der Planunterlagen für die verkehrsrechtliche Anordnung durchführen.
Menge: 4,000 St
Zuordnung: 105

*Hinweis*
Kalkulationsgrundlage Anlage 18

**03.00.0005 Verk.sich. kürzerer Dauer durchf.*stat.Arb.st. ums.*bei Tageslicht Anordnung n. Unt.**
StL-Nr. 22110513590209110
Verkehrssicherung an Arbeitsstellen von kürzerer Dauer
betriebsfertig aufbauen, vorhalten, warten, instand
setzen, betreiben und abbauen. Vorübergehende Verkehrssicherungsmaßnahmen durchführen.
Nach RSA, Regelplan 'Musterplan AS2/6'
Für stationäre Arbeitsstelle einschließlich Umsetzen.
Umsetzen nach Unterlagen des AG.
Gesamtdauer der Verkehrsführung 'bis 8 Stunden'
Bei Tageslicht.
Verkehrsrechtliche Anordnung nach Unterlagen des AG
einholen und zugehörige Unterlagen erstellen. Erforderliche Ortsbesichtigungen zur Erstellung der Planunterlagen für die verkehrsrechtliche Anordnung durchführen.
Menge: 4,000 St
Zuordnung: 105

*Hinweis*
Kalkulationsgrundlage Anlage 19 - 20

**03.00.0006 Verk.sich. kürzerer Dauer durchf.*stat.Arb.st. ums.*bei Tageslicht Anordnung n. Unt.**
StL-Nr. 22110513590209110
Verkehrssicherung an Arbeitsstellen von kürzerer Dauer
betriebsfertig aufbauen, vorhalten, warten, instand
setzen, betreiben und abbauen. Vorübergehende Verkehrssicherungsmaßnahmen durchführen.
Nach RSA, Regelplan 'Musterplan T2/2,T3/2'
Für stationäre Arbeitsstelle einschließlich Umsetzen.
Umsetzen nach Unterlagen des AG.
Gesamtdauer der Verkehrsführung 'bis 8 Stunden'
Bei Tageslicht.
Verkehrsrechtliche Anordnung nach Unterlagen des AG
einholen und zugehörige Unterlagen erstellen. Erforderliche Ortsbesichtigungen zur Erstellung der Planunterlagen für die verkehrsrechtliche Anordnung durchführen.
Menge: 4,000 St
Zuordnung: 105

### Abschnitt 04 sonstige Leistungen

#### Unterabschnitt 04.00 Sonstige Leistungen

**04.00.0001 Hinweistafel des AN**
Hinweis des AN während der Gehölzpflegearbeiten zur
Verfügung stellen.
Der Hinweis soll den Schriftzug:
  GEHÖLZPFLEGE
tragen.
Der Schriftzug ist auf der LED-Vorwarntafel im unteren
Bereich als Leuchtschrift darzustellen.
Für Baustellen ohne Vorwarntafel ist eine entsprechende
Aufstellvorrichtung vorzusehen:
Hinweistafel des AN, 36 cm hoch und 140 cm
breit,Schriftzug hat eine Höhe von 17,50 cm und ist in
schwarzer Farbe auf weissem Grund aufzubringen.
Die Hinweistafel dient der Information der
Verkehrsteilnehmer, besonders bei Fahrspursperrung
und Stau. Die Hinweistafel ist bei allen Baustellen zu
verwenden und wird einmalig Pauschal vergütet.
Menge: 1,000 Psch

**04.00.0002 Ausfallst.Baustellenräumung**
Ausfallstunden für das Räumen einer Baustelle, das
Entfernen einer Absperrung mit der dazugehörigen
Beschilderung, für Wartezeit und die Wiedereinrichtung
der Absperrung und Beschilderung.
Nur bei Verkehrsnotstand.
Die Anordnung dieser Stunden erfolgt durch den AG. Im
Einheitspreis sind die Ausfallkosten der gesamten
Arbeitskolonne und der Maschinen sowie Geräte
je Stunde enthalten.
Menge: 5,000 h

*Hinweis*
Arbeiten ohne Zugang mit Geräten und Maschinen

**04.00.0003 Seilklettertechnik (SKT)**
Facharbeiter mit dem Nachweiskurs Seilklettertechnik
Kurs B (SKT-B) sowie Sicherungsposten (ebenfalls
SKT-B).
Vergütet wird die Mehrarbeit zu Gehölzarbeiten, die auf
Grund örtlicher Gegebenheiten nicht mit Geräten
bearbeitbar sind und nur durch Seilklettettechnik
abgearbeitet werden können.
Die durch diese Technik zu bearbeitenden Bestände/Bäume
sind der Bauüberwachung anzuzeigen.
Menge: 20,000 h

*Hinweis*
Zulage inkl. Aufstellung Verkehrssicherung

**04.00.0004 Zulage handgeführte Forstraupe**
Zulage für den Einsatz einer handgeführten Forstraupe
für Arbeitsstellen, die nicht mit Großgeräten
erreichbar sind. Einmalige Pauschale für den Einsatz
hinter Lärmschutzwänden, Anschlussstellen etc.
Anlieferungs-/ sowie Personalkosten sind in den EP
miteinzurechnen ebenso event. Hub-Kosten für die
Verbringung zur Arbeitsstelle.
Menge: 1,000 Psch

**04.00.0005 Zulage Sonn- u. Feiertage**
Zulage für Arbeiten an Sonn- und Feiertagen.
Zulage für Arbeiten, die nur an Sonn-und Feiertagen
durchgeführt weren können. Im Einheitspreis sind die
Kosten der gesamten Arbeitskolonne und der Maschinen
sowie Geräte für 4-8 Std. Arbeitszeit an Sonn-und
Feiertagen zu kalkulieren.
Arbeiten an 1 Sonntag/Feiertag = 1 Stück
Menge: 3,000 St

USt %: 19,00
